# Muster-Leistungsbeschreibung
Leistungsbeschreibung (GAEB 90, DA81)
Währung: EUR

## Abläufe und Rinnen
Datum: 12.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweis Dauernassbereich

Hinweis: Für Dauernassbereiche empfehlen wir eine
zusätzliche Epoxy Grundierung sowie eine
rissüberbrückende Dichtschicht und Verschleißschicht
bzw. eine Abdichtung im Verbund gemäß AiV N mit PUR
Base WPM.

Aufbau im System:
(Zus. )  Grundierung: Epoxy MT 100
Klebeschicht: Epoxy MT 100 + WHG TX
Verstärkungseinlagen:
Wand / Ecke / Ablauf: Tape VF 120 / VF 10 IC
(VF 75 EC) / Tape VF 350 HC
Elastische Dichtschicht-Boden: PUR Base WPM
Elastische Dichtschicht-Wand:  PUR  Base WPM
+ WHG TX

**00001.0001 Untergrunduntersuchung und -prüfung**
Untergrund Prüfung und Dokumentation gemäß gültigen
Regelwerken.
Einheit: m2

**00001.0002 Vorbehandlung mit geeigneten Mitteln, vorzugsw. mittels Strahlen**
Untergrundvorbehandlung mit geeigneten
Mitteln, vorzugsweise mittels
Stahlkugelstrahlverfahren, zur Erzielung
eines tragfähigen, sauberen und
tragfähigen Untergrundes, frei von
haftungsmindernden Schichten.
Einheit: m2

**00001.0003 Epoxy Mörtelbettung**
Nach Aushärten der Grundierung bzw.
im noch frischen Zustand wird die Fläche
gleichmäßig mit einemkunstharzgebundenen
Mörtel belegt. Der Mörtel besteht aus
1 Gewichtsteil Remmers Epoxy ST 100,
einem lösemittelfreien, transparenten,
mechanisch hoch belastbaren, zweikomponentigen
Epoxidharz und 7 Gewichtsteilen Selectmix 0/10
Der Mörtel wird gleichmäßig vorgelegt, das
Ablaufsystem bedarfsgerecht eingebaut.

Verbrauch:
ca. 2 -2,2 kg/dm³ Remmers Selectmix 0/10 <6750>
mind. 0,30 kg/dm³ Epoxy ST 100 <1160>
Einheit: St

**00001.0004 Einschneiden eines Keils entlang von Rinnen, Rosten und Abflüssen**
Einheit: m

*Hinweis*
Hinweis: Grundierung

Grundierung im Beschichtungssystem

**00001.0005 Anarbeiten an Abläufe und Rinnen (allgemein)**
Zulage für Herstellen fachgerechter Anschlüsse /
Anarbeiten des ausgeschriebenen Beschichtungssystems an
Abläufe und Rinnen.

Verbrauch:
Verbrauch zum Füllen der Nut:
ca. 0,1-0,2 kg/m² Epoxy FAS 100 <0916>
ca. 1,5 - 2 kg/m  Beschichtung
Einheit: m

*Hinweis*
Hinweis: Beschichtung

Anpassen an Beschichtungssystem
